# Musterprojekt
Angebotsaufforderung (GAEB DA XML 3.1, DA83)
Projekt: Beispielprojekt
Währung: EUR
Ende der Zuschlagsfrist: 20.12.2011
SumbLoc: siehe Anschrift AG
Auftraggeber: T&T Datentechnik GmbH, Jägerstr. 4, 14974 Ludwigsfelde, Deutschland, Telefon 0049 3378 20279-0, Fax 0049 3378 20279-29
Erstellt mit: GKPro-Server v8.0.36 T&T Datentechnik GmbH, GAEB-Konverter 2009, 29.02.2012

## Zusätzlicher Text
V E R T R A G L I C H E  R E G E L U N G E N
  vor der Angebotsaufforderung
  Stand: 20.12.2011
1 ALLGEMEINER TEIL
1.1 Geltungsbereich, Allgemeines
1.1.1 Diese Vorbemerkungen sind ZUSÄTZLICHE TECHNISCHE
VERTRAGSBEDINGUNGEN - ZTV.
1.1.2 Bei Widersprüchen zu den ZTV gelten vorrangig die
Angaben im Leistungsverzeichnis.
Bei Widersprüchen zwischen dem Leistungsverzeichnis und
der bei Auftragsdurchführung maßgeblichen Zeichnung ist
nach den Zeichnungen bzw. Plänen zu arbeiten; daraus
entstehende Rechte des Auftragnehmers werden damit
nicht eingeschränkt.
1.1.3 Die vom Auftragnehmer verwendeten
Ausführungsunterlagen müssen den Freigabevermerk des
Auftraggebers oder seines Architekten tragen, um
Verwechslungen bei der Bauausführung zu vermeiden.
Nicht freigegebene Unterlagen dürfen nicht verwendet
werden.
Dies entbindet den Auftragnehmer aber nicht von seiner
eigenen Prüfungs- und Hinweispflicht. Diese bleiben
unberührt.
1.1.4 Werden unter 2.1 des Besonderen Teils -
Geltungsbereich - Allgemeine Technische
Vertragsbedingungen der VOB/C (DIN 18299 ff.) genannt,
so gelten die in diesen aufgeführten DIN bzw. DIN EN
ohne besondere Erwähnung als Ausführungsgrundlage,
Leistungs-
und Gütebestimmung.
1.1.5 Die Bauleistungen sollen den allgemein
anerkannten Regeln der Technik entsprechen.
Sind bautechnische Regeln einzuhalten, so gilt
grundsätzlich die zum Zeitpunkt der Abnahme in Kraft
befindliche Vorschrift, sofern diese keinen eigenen
späteren Gültigkeitsvermerk trägt. Für die Preisbildung
gelten unabhängig davon die zum Zeitpunkt der
Angebotsabgabe gültigen Vorschriften; ein
Preisausgleich kann ggf. verlangt werden.
1.1.6 Auch wenn die VOB/B nicht als Ganzes vereinbart
ist, gelten die Abschnitte 2 (Stoffe, Bauteile) und 3
(Ausführung) der Allgemeinen Technischen
Vertragsbedingungen (VOB/C). DIN 18300 ff. haben
Vorrang vor DIN 18299 - Allgemeine Regelungen für
Baurbeiten jeder Art -.
1.1.7 Kurzbezeichnungen in den Ausschreibungstexten und
Leistungspositionen entsprechen den in diesen ZTV
angegebenen Normen.
... (gekürzt)

## Beispiel ROHBAUARBEITEN
Datum: 29.02.2012
EP-Anteile: Material; Lohn; Sonstiges

### 01 MAUERARBEITEN

#### 01.01 MAUERARBEITEN - WÄNDE

**01.01.0010 Abdichtung in Wand, G 200 DD, d= 36,5 cm**
*** EP-Aufgliederung gefordert
Waagrechte Abdichtung gegen Bodenfeuchtigkeit in Wänden
mit Bitumendachdichtungsbahn G 200 DD, lose im
Mörtelbett verlegt; Stoßüberlappung 20 cm. Breite: bis
36,5 cm
Menge: 48,000 m

**01.01.0020 Abdichtung in Wand, G 200 DD, d= 24,0 cm**
*** EP-Aufgliederung gefordert
Waagrechte Abdichtung gegen Bodenfeuchtigkeit in Wänden
mit Bitumendachdichtungsbahn G 200 DD, lose im
Mörtelbett verlegt; Stoßüberlappung 20 cm. Breite: bis
36,5 cm
Menge: 48,000 m

*Hinweis*
Hinweis:
Alle Texte sind lediglich als Muster zu betrachten und
und haben keine inhaltliche Relevanz

**01.01.0030 Hlz 12/1,4 - MG II, d= 36,5 cm**
Hochlochziegel HLz 12/1,4, Mörtelgruppe II, für
Außenmauerwerk.Wanddicke: 36,5 cm
Menge: 104,000 m3

**01.01.0040 Hlz 20/1,8 - MG II, d= 24,0 cm**
*** Grundposition ZZ 010.0
Hochlochziegel HLz 20/1,8, Mörtelgruppe II, für
Außenmauerwerk.
Wanddicke: 24 cm
Menge: 48,000 m3

**01.01.0050 Außenw.LB-Vbl 2-0.6-16DF, d=24.0cm, LM 21**
*** Wahlposition ZZ 010.1
Mauerwerk der Außenwand,
Vollblöcke aus Leichtbeton DIN 18152 -
Vbl 2 - 0,6 - 495 x 240 x 238,
Mörtel als Leichtmauermörtel LM 21,
Wärmeleitfähigkeit 0,18,
Mauerwerksdicke 24 cm.
Menge: 48,000 m2

**01.01.0060 Mauerwerk 1053/1 Außenwand '43,5'**
*** Leitbeschreibung
Mauerwerk DIN 1053 Teil 1,
der Außenwand,
einseitig als Sichtmauerwerk,
Fugenglattstrich/Ausfugen wird gesondert vergütet.
Mauerwerksdicke '43,5',

Höhe bis 3,5 m,
bestehend aus:
Menge: 48,000 m2
*Unterbeschreibung 01 Kalksandst.106/1 KS 12 - 1,2*
Kalksandstein DIN 106 Teil 1
KS
mit vermörtelter Stoßfuge,
12 -
1,2 -
2 DF (240 x 115 x 113),
MG II a.
*Unterbeschreibung 02 Kalksandst.106/1 KSL 12 - 1,4*
Kalksandstein DIN 106 Teil 1
KSL
mit vermörtelter Stoßfuge,
12 -
1,4 -
16 DF (498 x 240 x 238),
MG II a.
*Unterbeschreibung 03 Wärmedämmschicht Schaumkunststoff 60 mm*
Wärmedämmschicht
zwischen zwei Bauteilen
aus Schaumkunststoffplatten DIN 18 164 Teil 1,
Typ W nicht druckbelastbar,
Nenndicke 60 mm.
Menge: 120,000 m2

**01.01.0070 Abdichtung Kellerziegelmauerwerk, außen**
Abdichtung von vollfugigem Ziegel-
Kellermauerwerk wie folgt herstellen:
- Im ersten Arbeitsgang ist eine
  Egalisierungsabspachtelung aufzubringen.
- Nach ausreichender Abtrocknung oder
  naß in naß ist eine zweite
  Dichtspachtelung mit einer
  Mindestschichtdicke nach
  Herstellerangaben aufzubringen.
  Grundierung, Kratzspachtelung sowie
  Dickbeschichtung müssen von einem
  Hersteller geliefert werden und im
  System aufeinander abgestimmt sein.
Menge: 90,000 m2

**01.01.0080 Hohlkehle an aufgeh. Kellermauerwerk**
*** Bedarfsposition ohne GB
Hohlkehle an aufgehendem
Kellerwandmauerwerk wie folgt einbauen:
Der Außenwandanschluß ist gründlich zu
reinigen. Hohlkehle der Außenwände
zwischen horizontalen Flächen und
aufgehenden Wänden aus Zementmörtel in
MG III und/oder mit Dichtungsschlämme
herstellen; Oberfläche abglätten;
Schenkellänge: mind.4 - 8 cm
Menge: 70,000 m

### 02 STAHLBETONARBEITEN

#### 02.01 STAHLBETONARBEITEN - FUNDAMENTE

**02.01.0010 Sauberkeitsschicht aus Beton B 10**
Sauberkeitsschicht aus Beton B 10 unter
Gründungsbauteilen aller Art
(Einzel-und Streifenfundamente, Boden- und
Fundamentplatten).
Dicke: ca. 5 cm
Menge: 270,000 m2

**02.01.0020 Ortbeton, Schutzschicht, LB15, d=15cm**
Ortbeton der Schutzschicht auf
vorhandener Abdichtung,
Untergrund waagerecht,
obere Betonfläche waagerecht,
aus Leichtbeton DIN 4219, LB 15,
Dicke 15 cm,
Rohdichteklasse: '...........................'
Menge: 270,000 m2

**02.01.0030 Streifenfundament, StB B 25, o. Schalung**
*** Bedarfsposition ohne GB
Stahlbeton B 25, für Streifenfundamente, auf
Sauberkeitsschicht betoniert. Schalung und Bewehrung
gesondert.Querschnitt: bis 100/100 cm
Menge: 14,000 m3

#### 02.02 STAHLBETONARBEITEN - DECKEN

**02.02.0010 Stahlbetondecken B 25, d=bis 20 cm, o.Sch.**
*** Grundposition ZZ 020.0
Stahlbetondecken aus Beton B 25, Oberfläche eben
abgezogen
und rauhabgerieben, zur Aufnahme einer
Fußbodenkonstruktion.
Schalung und Bewehrung in gesonderten Positionen.
Deckendicke: bis 20 cm
Menge: 60,000 m3

**02.02.0020 Dachdeck., Spannbeton-Hohlpl., d=20cm**
*** Wahlposition ZZ 020.1
Dachdecke aus vorgefertigten, bewehrten
Spannbeton-Hohlplatten, einschl. Verguß,
evtl.erforderlicher Befestigung und
Statik,
als statisch wirksame Scheibe einschl.
Fugen- und Ringankerbewehrung,
in Normalbeton DIN 1045 B 55,
Plattendicke 20,0 cm, F 30
ständige Last ohne Deckeneigengewicht
2,25 kN/m2,
Stützweite/Einbauhöhe nach Plan.
Menge: 60,000 m2

#### 02.03 STAHLBETONARBEITEN - STÜRZE

**02.03.0010 Stahlbetonsturz, d = 36,5 cm, LW <= 1,01m**
*** Bezugsbeschreibung
Stahlbetonfertigteilsturz zur Überdeckung von Öffnungen
in Mörtelgruppe III verlegen, incl. Herstellen des
Auflagers.
Wanddicke : 36,5 cm Lichte Weite: bis 1,01 m
Menge: 6,060 m

**02.03.0020 Stahlbetonsturz, d = 24 cm, LW <= 1,01m**
*** wie Position 02.03.0010
Wanddicke d=24 cm
Menge: 6,060 m
